# Beräumung und Teilrückbau BImA-Liegenschaft Herzfelde
Angebotsaufforderung (GAEB DA XML 3.2, DA83)
Projekt: 317187
Währung: EUR
Nebenangebote zugelassen: ja
Auftraggeber: Bundesanstalt für Immobilienaufgaben, Bundesforstbetrieb Oder-Havel-Spree, Wasserburger Str. 5, 15748 Münchehofe-Birkholz
Erstellt mit: GXML Toolbox V3.3 R20210630, iTWO_64 V9.1.1177, 18.09.2026

## 1 Beräumung und Teilrückbau
Datum: 18.09.2026

### Bereich 1 Beräumung und Teilrückbau

#### Abschnitt 1.1 Baustelleneinrichtung und Bauzaun

**1.1.10 Baustelleneinrichtung**
*** Pauschalposition
Einrichten der Baustelle für alle Leistungen
des Auftragnehmers.

In dieser Position sind nachfolgend aufgelistete Arbeiten, für die allgemeine Baustelleneinrichtung (BE) des Auftragnehmers einzukalkulieren, sofern diese nicht in Einzelpositionen des Leistungsverzeichnisses erfasst sind:

Einrichten der allgemeinen BE

Antransport und Aufbau aller benötigten Maschinen, Geräte, Werkzeuge, Bauzaun usw. in ausreichender Menge und Dimensionierung, so dass ein ordnungsgemäßer und reibungsloser Ablauf der Rückbau- und Beräumungsarbeiten gewährleistet ist.

Aufstellen von Aufenthalts- und Sanitäreinrichtungen entsprechend der Arbeitsstättenverordnung und -richtlinie sowie gem. GefStoffV, DGUV Regel 101-004 und nachfolgender Regelwerke inkl. aller erforderlichen Anschlüsse, Entleerung, Entsorgung und Transportleistungen. Die Sicherung der Anlage obliegt dem AN.

Sämtliche Maßnahmen, die der Unfallverhütung dienen und den bauaufsichtlichen, brandschutzrechtlichen, gewerbeamtlichen, straßenbauaufsichtlichen, verkehrspolizeilichen sowie berufsgenossenschaftlichen und örtlichen Auflagen entsprechen, einschließlich deren Beantragung und Gebühren.

Schutz und Sicherung öffentlichen und privaten Eigentums vor Beschädigung und Verschmutzung.

Für die Baustelle ist eine Beschilderung der Baustelleneinrichtung und der Räumungsbereiche mit Hinweis-, Gebots- und Verbotsschildern einzukalkulieren. Die Beschilderung ist gemäß den gültigen gesetzlichen Vorschriften (UVV, VBG, usw.) herzustellen. (Kennzeichnung der kontaminierten Bereiche nach BGV A8, DGUV Regel 101-004, Beschriftung der Entsorgungs- und Lagerungscontainer), Beschilderung eines Fluchtwegs für den Notfall.

Sämtliche Baustellengemeinkosten.
Einrichten von Stromanschlüssen und Zuleitungen für die gesamte Maßnahme. Die Kosten für die notwendigen Stromverteiler, etc. sind einzukalkulieren. Ein Strom- Übergabepunkt wird vom AG nicht zur Verfügung gestellt.
Auf Antrag des AN ist bei einem lokalen Anbieter ein zur Erbringung aller Leistungen ausreichend dimensionierter Stromanschluss auf dem Gelände einzurichten. Beim Einsatz eines Baustromgenerators ist die Geräte- und Maschinenlärmschutzverordnung (32. BImSchV) einzuhalten.  Sämtliche verwendeten Anschlüsse, Stecker und Leitungen müssen den Vorschriften der VDE entsprechen.

Anschlussarbeiten zwischen Übergabepunkt und Verteilerkasten sind einzukalkulieren. Stromleitungen sind vom AN so zu installieren und zu demontieren, dass keine Behinderungen oder Stolperstellen entstehen. Alle Anschlussleitungen sind einzukalkulieren.

Eine für die Räumtätigkeit benötigte Wasserversorgung ist einschließlich aller erforderlichen Anschlüsse, Tanks, Leitungen, Verbrauchskosten etc. einzukalkulieren.  Evtl. Leihkosten für geeichte Wasseruhren mit Standrohr in ausreichender Anzahl sowie die Kosten für notwendige Genehmigungen sind einzukalkulieren.

Ein öffentlicher Trinkwasseranschluss ist auf dem Gelände nicht vorhanden. Ein auf Antrag des AN nutzbarer Straßenhydrant bzw. Brunnen ist im standortnahen Umfeld zu recherchieren bzw. vom Versorger zuweisen zu lassen.  Alternativ ist Trinkwasser über Tankwagen in ausreichender Menge anzuliefern. Abwasser der BE ist zu sammeln und einer fachgerechten Entsorgung zuzuführen. Winterbaumaßnahmen wie Rohr-Begleitheizungen sind einzukalkulieren.

Gestellung und Aufbau einer Baustellenbeleuchtung im notwendigen Umfang.
Schutz von Einbauteilen, Entwässerungseinrichtungen, Schachtabdeckungen, Kabeln und Leitungen aller Art, Beschilderungen etc. infolge Belastungen durch den Baubetrieb und Baustellenverkehr sind vom AN einzukalkulieren.
Vermessungspunkte und -markierungen sind wirksam zu schützen. Schäden infolge von Fahrlässigkeit des AN und dessen Mitarbeitern gehen zu Lasten des AN.
Eigene Baustellenabfälle sowie Siedlungsabfall (Büro/Küche) sind über die gesamte Bauzeit ordnungsgemäß zu entsorgen.

Die Kosten für die vorgenannten Leistungen sind für den Zeitraum des gesamten Bauablaufs gemäß Vorbemerkung und Leistungsbeschreibung einzukalkulieren.
Menge: 1,000 PSCH

**1.1.20 Baustelleneinrichtung Vorhalten und Betreiben**
Vor- und Unterhalten der Baustelle für alle Leistungen des Auftragnehmers.

In dieser Position sind nachfolgend aufgelistete Arbeiten, für die allgemeine Baustelleneinrichtung (BE) des Auftragnehmers einzukalkulieren, sofern diese nicht in Einzelpositionen des Leistungsverzeichnisses erfasst sind:

Vorhalten und Betreiben der BE für die gesamte Dauer der Maßnahme.

Vor- und Unterhalten sowie Warten aller benötigten Maschinen, Geräte, Werkzeuge usw. in ausreichender Menge und Dimensionierung, so dass ein ordnungsgemäßer und reibungsloser Ablauf der Beräumungsarbeiten gewährleistet ist.

Vorhalten, Warten von Aufenthalts- und Sanitäreinrichtungen entsprechend der Arbeitsstättenverordnung und -richtlinie sowie gem. GefStoffV, DGUV Regel 101-004 und nachfolgender Regelwerke inkl. aller erforderlichen Anschlüsse, Entleerung, Entsorgung und Transportleistungen. Die Sicherung der Anlage obliegt dem AN. Winterbaumaßnamen sind hier einzurechnen.

Sämtliche Maßnahmen, die der Unfallverhütung dienen und den bauaufsichtlichen, brandschutzrechtlichen, straßenbauaufsichtlichen, verkehrspolizeilichen, gewerbeamtlichen sowie berufsgenossenschaftlichen und örtlichen Auflagen entsprechen, einschließlich deren Beantragung und Gebühren.

Schutz und Sicherung öffentlichen und privaten Eigentums vor Beschädigung und Verschmutzung.

Vorhalten und Unterhalten der notwendigen Beschilderung der Baustelleneinrichtung und der Räumungsbereiche mit Hinweis-, Gebots- und Verbotsschildern.
Sämtliche Baustellengemeinkosten.

Vorhalten, Warten von Stromanschlüssen und Zuleitungen für die gesamte Maßnahme. Die Kosten für die notwendigen Stromverteiler, etc. sind einzukalkulieren.

Vorhaltung, Installation, Betreiben einer Baustellenbeleuchtung
im notwendigen Umfang.

Schutz von Einbauteilen, Entwässerungseinrichtungen, Schachtabdeckungen, Kabeln und Leitungen aller Art, Beschilderungen etc. infolge Belastungen durch den Baubetrieb und Baustellenverkehr sind vom AN einzukalkulieren.
Vermessungspunkte und -markierungen sind wirksam zu schützen. Schäden infolge von Fahrlässigkeit des AN und dessen Mitarbeitern gehen zu Lasten des AN.
Baustellenabfälle sowie Haus- und Büroabfälle und Abwasser sind über die gesamte Bauzeit ordnungsgemäß zu entsorgen.

Die Maschinenlärmschutzverordnung (32. BImSchV) ist generell einzuhalten. Dies betrifft vor allem die Auswahl der Baumaschinen (Bagger und Radlader) und bei Erfordernis den Baustromgenerator.

Die Kosten für die vorgenannten Leistungen sind für den Zeitraum des gesamten Bauablaufes gemäß Vorbemerkung und Leistungsbeschreibung einzukalkulieren.
Menge: 10,000 Wo

**1.1.30 Baustelleneinrichtung Vorhalten ohne Betreiben**
Vorhalten der Baustelleneinrichtung der Vorposition ohne Betrieb. Stillstandzeiten aufgrund der Witterung, Feiertagen und/oder Betriebsferien. Eine arbeitstägliche Begehung und Kontrollgänge zur Wahrung der Verkehrssicherungspflicht sind einzukalkulieren. Tage werden zu 1/7 des Einheitspreises abgerechnet.
Menge: 2,000 Wo

**1.1.40 Baustelleneinrichtung räumen**
*** Pauschalposition
Baustelle von allen Geräten, Anlagen, Einrichtungen u. drgl.
räumen. Rückbau aller Versorgungsanschlüsse für den
Baustellenbetrieb.

Sämtl. baubedingte Verunreinigungen sind zu beseitigen.
Menge: 1,000 PSCH

**1.1.50 Erstbegehung vor Bauanlaufberatung**
*** Pauschalposition
Mindestens 1 Tag vor Baubeginn und der ersten Baubesprechung findet zusammen mit dem AG und der öBÜ eine zwingende Begutachtung des Baufeldes und der zu räumenden Abfälle statt. Seitens des AN haben an der Begutachtung der Bauleiter sowie der Polier/Vorarbeiter teilzunehmen. Die Dauer beträgt ca. eine Stunde. Bei einem Wechsel des leitenden Personals seitens des AN ist die gemeinsame Begutachtung zu wiederholen.
Menge: 1,000 PSCH

**1.1.60 Einrichtung Befestigung von BE-Flächen, Baustraßen**
*** Pauschalposition
Einrichtung/Befestigung von Flächen für die Baustelleneinrichtung, Baustraßen, Arbeitsbereiche um Rückbauobjekte auf unbefestigten Flächen nach Wahl des AN und Freigabe des AG. Wartung und Instandhaltung der Flächen und Baustraßen über die Bauzeit. Einsatz von RC-1 Material gemäß Ersatzbaustoffverordnung ohne Fremdbestandteile von einer güteüberwachten Anlage. Die Überwachungsstelle der Anlage ist nach RAP Stra anerkannt oder nach DIN EN ISO 17065 akkreditiert. Übergabe der Nachweise zur Akkreditierung oder Anerkennung nach RAP Stra mindestens 6 Werktage vor der Anlieferung an die öBÜ. Die vollständigen und nachvollziehbaren Eignungsnachweise sind zu übergeben.
Dazu gehören:
- Benennung Herkunftsort
- Materialart, Kornverteilung
- Prüfberichte mit Parametern nach EBV und Probenahmeprotokolle eines akkreditierten Labors gem. DIN EN ISO 17025

Für jede Herkunftsstelle wird eine separate Eignungsprüfung angefertigt und übergeben.

Die Anlieferung erfolgt erst nach Freigabe durch die öBÜ. Für die Prüfung der Eignungsnachweise durch die öBÜ werden 3 Werktage einkalkuliert. Mit der Anlieferung werden der öBÜ die Lieferscheine übergeben.

Bei Nichteignung von angeliefertem Material gehen die Kosten der Kontrolluntersuchungen zu Lasten des AN.
Menge: 1,000 PSCH

**1.1.70 Bereitstellung eines Besprechungscontainers**
*** Pauschalposition
Antransport, Anschließen und Einrichten eines separaten Bürocontainers als Tagesunterkunft für die örtliche Bauüberwachung und Vertreter des AG. Aufstellung mit Blickrichtung/Fenster zur Baustelleneinfahrt im Weißbereich. Übergabe von Schlüsseln in 3-facher Ausfertigung an AG

Container mit ausreichendem Innenraum für Besprechungstisch und umlaufende Bestuhlung.
Ausstattung: Tisch, 6 Stühle, Beleuchtung, Heizung, elektrische Anschlüsse.
Anschlüsse an Strom, Wasser und Abwasser nach Wahl des AN herstellen. Internet - Wlan zur Nutzung durch AG herrichten.
Der Besprechungscontainer kann auch als Aufenthaltsraum für das Baustellenpersonal fungieren, ist aber für die Baubesprechungen entsprechend herzurichten.
Menge: 1,000 PSCH

**1.1.80 Besprechungscontainers vorhalten und betreiben**
Bürocontainer als Tagesunterkunft für die örtliche Bauüberwachung und Vertreter des AG vorhalten und betreiben.

Einschl. Kosten für Betrieb, Unterhalt, Versorgung mit Strom, Verbrauchsmaterialien (Papierhandtücher, Seife, WC-Papier) Wasser, Internet, Entsorgung Abwasser, Beheizen und Reinigung 3x wöchentlich.

Der Besprechungscontainer kann auch als Aufenthaltsraum für das Baustellenpersonal fungieren, ist aber für die Baubesprechungen entsprechend herzuerrichten.
Menge: 10,000 Wo

**1.1.90 Besprechungscontainer räumen**
*** Pauschalposition
Rückbau und Abtransport eines Bürocontainers
Menge: 1,000 PSCH

**1.1.100 Bauzaun inkl. Bauzauntor errichten und räumen**
Bauzaun nach Unterlagen des AG einschl. der
erforderlichen Tore und Pfosten standsicher aufstellen,
während der Bauzeit vorhalten und unterhalten sowie
nach Beendigung der Bauzeit entfernen. 70 v.H. des
Preises werden nach Aufstellen, der Rest nach
Entfernen des Bauzaunes vergütet.
Zaunhöhe = 2,00 m.
Zaun aus Stahlgitter-Fertigteilen.

Inklusive Beschilderung "Baustelle, betreten verboten". Beschädigte oder entwendete Schilder sind zu ersetzen.

Der Bauzaun ist entsprechend dem Fortschritt des Rückbaues der Einfriedung in Teilabschnitten nach Wahl des AN zu stellen.

Ablaufbedingte Leistungen im Rahmen der Ausführung der Arbeiten des AN werden nicht über diesen Titel vergütet (z.B. Stellung Zäune zur Abgrenzung/Sicherung von Arbeitsbereichen ist in Titel 1.2 einzurechnen).

70 v.H. des Preises werden nach Aufstellen, der Rest nach Entfernen des Bauzaunes vergütet.
Menge: 200,000 m

#### Abschnitt 1.2 Arbeitsschutz und Dokumentation

**1.2.10 Baustelleneinrichtung Arbeitsschutz**
*** Pauschalposition
Geräte, Einrichtungen, persönliche Schutzausrüstungen und sonstige organisatorische / technische Arbeitsschutzeinrichtungen, welche zur Erfüllung der Unfallverhütungsvorschriften, für den Umgebungsschutz und sonstiger Arbeitsschutzregelungen für die Ausführung der ausgeschriebenen Arbeiten erforderlich werden, Antransportieren, Vorhalten, Betreiben, Warten einschl. Wechsel und Entsorgung verbrauchter Teile und nach Beendigung der Arbeiten wieder entfernen.
Gefahrenbereiche sind während der Räumungsarbeiten durch Bauzäune / Bauschutzwände oder Flatterbänder abzusperren.

Mindestanforderung an Arbeitsschutzmaßnahmen gemäß
Leistungsbeschreibung und A+S Plan.

Durchführen der notwendigen arbeitsmedizinischen Vorsorgeuntersuchungen.

Der AN hat eigenverantwortlich die für seine Arbeitsweise notwendigen Arbeitsschutzeinrichtungen und –maßnahmen in diese Position einzukalkulieren, insofern nachfolgend keine gesonderten Positionen aufgeführt sind.

Persönliche Schutzausrüstung in diversen Größen für die Begehung der Arbeitsbereiche für Vertreter des Auftraggebers, der Fachbauüberwachung des AG sowie der Berufsgenossenschaft oder des Amts für Arbeitsschutz liefern und bereithalten und nach Gebrauch fachgerecht entsorgen.

Persönliche Schutzausrüstung bestehend aus Einweg-Schutzanzug, Typ 5 (partikeldichter Schutzanzug) mit Kapuze, chemikalienbeständige Überziehschuhe (Füßlinge),  Atemschutzmasken (Einweg-Halbmaske FFP3) in ausreichender Anzahl während der auszuführenden Arbeiten bereithalten.

Einhaltung der Tragezeitbegrenzungen.

Auf dem Gelände befinden sich z.T. dichte Brombeer- und Brennnesselbestände. Für die Rodungs- bzw. Freischnittarbeiten, der Aufnahme von losen Abfällen im Gelände und des gerodeten Materials sind entsprechende Handschuhe und Hosen für die Mitarbeitende vorzusehen.
Menge: 1,000 PSCH

**1.2.20 Abnahmetermin BE Arbeitsschutz**
*** Pauschalposition
Durchführung eines gemeinsamen technischen
Abnahmetermins auf der Baustelle zu den Einrichtungen zum Arbeitsschutz und der Organisation der Baustellensicherheit.
Termin: Vor Beginn der Arbeiten in Abstimmung mit AG

Seitens des AN hat mindestens seine Fachkraft für Arbeitssicherheit sowie der Sachkundige nach TRGS 519 und DGUV 101- 004 teilzunehmen.
Beim Einsatz von Subunternehmern hat die Fachkraft für Arbeitssicherheit des AN das verantwortliche fachkundige Personal des NAN hinzuziehen. Prüfschwerpunkte:
Nutzung S-W Anlage mit Abwassertank, Persönliche Schutzausrüstung Personal, Baumaschinen mit Schutzbelüftung, Filterbücher. Gefährdungsbeurteilungen nach GefstoffV. und Betriebsanweisungen des AN und der NAN für seine Arbeiten. Baustillstände, welche auf Mängel der Sicherheitseinrichtungen des AN zurückzuführen sind, gehen zu Lasten des AN.

Der AN hat ein Protokoll zu dem Termin zu fertigen und dem AG innerhalb von 3 Tagen vorzulegen.
Menge: 1,000 PSCH

**1.2.30 Schwarz-Weiß-Anlage einrichten**
*** Pauschalposition
Schwarz-Weiß-Anlage temporär einrichten im Zuge der Arbeiten mit gefährlichen Stoffen und Abfällen

- Weißbereich zum Ablegen und Aufbewahren der Straßenkleidung;
- Mittelbereich mit Wasserversorgung zur Reinigung
- Schwarzbereich zum Anziehen und Aufbewahrung der Schutzausrüstung.

- Bereitstellung Trinkwasser und Strom, Abwasser
- Erste-Hilfe Kasten mit Augendusche,
- Isolierungen/Beheizungen für Winterbaumaßnahmen,
- fachgerechte Sammlung des anfallenden Brauchwassers, über  Abwasserbehälter/Abwassertank,
- fachgerechtes Sammeln und Entsorgen der Reststoffe und der  verbrauchten Arbeitsschutzmaterialien in geschlossenen Behältern
Menge: 1,000 PSCH

**1.2.40 Schwarz Weiß Anlage Vorhalten und Betreiben**
Schwarz-Weiß-Anlage der Vorposition über die vertragliche Bauzeit mit Arbeiten in kontaminierten Bereich vorhalten und betreiben,
Im Preis enthalten sind die Kosten für Betrieb und Unterhalt, wie Versorgung mit Strom und Wasser, Beseitigung von Abwasser, Beheizen (mind. 21°C Raumtemperatur) arbeitstägliche Reinigung, Maßnahmen zum Winterbau sind hier ebenfalls einzurechnen.
Abrechnung nach Wochen bzw. Kalendertagen 1/7 des EP
Menge: 6,000 Wo

**1.2.50 Schwarz-Weiß Anlage räumen**
*** Pauschalposition
Schwarz-Weiß-Anlage und alle Einrichtungen am Ende der Maßnahme rückbauen.
Menge: 1,000 PSCH

**1.2.60 Erstbeweissicherungsverfahren**
*** Pauschalposition
Erstbeweissicherung vor Aufnahme der Arbeiten

Beweissicherung zur Durchführung einer eigenständigen Bestandsaufnahme. Feststellung des Zustandes und der Beschaffenheit und dokumentieren folgender Objekte

- Zufahrten
- Grundstücksgrenzen
- Baumängel große Laube (z.B. Risse in Bausubstanz)

Die Beweissicherung erfolgt in Form einer umfassenden Videoaufzeichnung oder nummerierter Fotodokumentation mit Ausweisung bereits vorhandener Schäden in einer tabellarischen Liste Übergabe als digitale Dokumentation an den AG / öBÜ spätestens zur Abnahme der BE.
Menge: 1,000 PSCH

**1.2.70 Schlussbeweissicherungsverfahren**
*** Pauschalposition
Schlussbeweissicherung
Beweissicherung zur Durchführung einer eigenständigen Bestandsaufnahme gemäß Vorposition.

Übergabe der Beweissicherungen an den AG / öBÜ:
- nach Beendigung der Arbeiten (Schlussbeweissicherung) spätestens 7 Tage nach Abnahmetermin.
Menge: 1,000 PSCH

**1.2.80 Vorankündigung erstellen**
*** Pauschalposition
Vorankündigung gemäß Baustellenverordnung erstellen und
spätestens zwei Wochen vor Einrichten der Baustelle der
zuständigen Behörde übermitteln. Vorankündigung sichtbar und witterungsgeschützt auf der Baustelle aushängen.
Bei erheblichen Änderungen während der Bauzeit
anpassen.
Menge: 1,000 PSCH

**1.2.90 Dokumentation**
*** Pauschalposition
Erstellen und Übergeben folgender Unterlagen:

Vor Baubeginn:
- Bauablaufplan,
- Baustelleneinrichtungsplan,
- Arbeitsanweisungen / Gefährdungsbeurteilungen,
- Nachweise Arbeitsschutzuntersuchungen der eingesetzten Mitarbeiter
- Beweissicherung.
- Sammel-Entsorgungsnachweise gefährliche Abfälle
- Transportgenehmigungen der Transportfirmen

Laufend während der Ausführung:
- Fortschreibung Ablaufplan bei Änderungen,
- Bautagesberichte, werktäglich digital,
- Anmeldung von Entsorgungsleistungen 3 Werktage vor Ausführung.

Nach der Ausführung:
- Entsorgungsdokumentation mit Aufstellung der entsorgten nicht gefährlichen und gefährlichen Abfälle
- Dokumentation nach § 8 der Gewerbeabfallverordnung
- Bautagebuch
- Beweissicherung
- Fotodokumentation über die Arbeiten mit Angabe zu Aufnahmeort, Datum, Arbeitsinhalt (mindestens 50 Bilder).

Zur Entsorgungsdokumentation
(Abfallregister 1xPapierformat und 1xdigital DVD):

--> nicht gefährliche Abfälle je Entsorgungsposition im LV: Übernahmeschein, Lieferschein/Wiegenote
--> gefährliche Abfälle Sammelentsorgung, je Entsorgungsposition im LV:
Begleitscheine, Übernahmescheine mit Wiegenote

Bei der Digitalisierung/Scan der Übernahmescheine und Wiegenoten ist auf die Lesbarkeit der Eintragungen zu achten (hoher Kontrast). Der 1. Entwurf der digitalen Dokumentation ist mindestens 1 Woche vor Schlussabnahme digital zu übergeben.
Menge: 1,000 PSCH

#### Abschnitt 1.3 Vorbereitung Rückbau und Entsorgung

**1.3.10 Beschilderung Abfälle**
*** Pauschalposition
Alle Haufwerke und Abfälle in Containern sind durch eine gut sichtbare und wetterfeste Beschilderung mit Nummern und Zuordnung wie folgt zu versehen.
- HW-Nr. / Container-Nr.
- Abfallart (gef./ nicht gef.) ASN

Es ist durch den AN eine Liste zu führen in der alle Haufwerke/ Container mit folgenden Informationen gelistet sind:
- HW-Nr. / Container-Nr.
- Abfallart (gef./ nicht gef.) ASN
- Kubatur in m³
- ggf. Ergebnisse Analytik
- Freigabe zur Entsorgung durch öBÜ (Ja/Nein; Datum)
Menge: 1,000 PSCH

**1.3.20 Beräumung Gebäude, Wohnwagen, Anhänger; Demontage Gebäudeanbauten**
*** Pauschalposition
Alle Objekte (kleine Laube, große Laube, Pavillon sowie Anhänger und Wohnwagen sind von losen Abfällen zu beräumen. Die verschiedenen Abfallarten können der LB entnommen werden. U.a. enthalten sind:
- Stühle, DVD-Player, Küchenzeile, Kisten, Sperrmüll, Spraydosen, Fässer, lose Schränke, Küchenutensilien, Elektrogeräte, Möbel, Betten, Schaumstoff, Styropor und weitere lose Abfälle.

Nach der Beräumung erfolgt die Demontage von nachträglich angebrachten Anbauten (Innenbereich und Außenbereiche). Darunter fallen insb.:
- Hängeschränke, Regale, Musikanlagen, Dachabdeckungen (ausgenommen Große Laube)

Die demontierten Einbauten sind bei Erfordernis zu zerkleinern und sortenrein nach Abfallarten bereitzustellen.
Die Entsorgung wird gesondert vergütet.

Nicht Gegenstand dieser Leistung ist die Demontage konstruktiver oder gebäudetechnischer Bauteile der großen Laube, insbesondere ihre Dachentwässerungseinrichtungen (Regenrinnen und Fallrohre), Dacheindeckung, Dachkonstruktion, Wandverkleidungen, Türen, Fenster, Geländer, fest mit dem Bauwerk verbundene Installationen sowie sonstige tragende oder konstruktive Bauteile der großen Laube.
Menge: 1,000 PSCH

**1.3.30 Aufsammeln von Abfällen im Gelände**
*** Pauschalposition
Aufsammeln, Separieren und Bereitstellen von Abfällen im Gelände. Händisches Aufsammeln und Separieren von lose liegenden nicht gefährlichen und gefährlichen Abfällen durch Facharbeiter mit Erfahrung in der eigenständigen Separierung von Baustellenabfällen und Siedlungsabfällen. Die Sachkunde nach TRGS 519, 521 und 524 muss beim ausführenden Personal vorhanden sein.
Notwendiger persönlicher Arbeitsschutz und Pausezeiten wegen Tragezeitbegrenzungen von Masken sind in Titel Pos. 1.2.10 einzukalkulieren.

Grundstücksfläche zu beräumen: ca. 2.400 m²
Erschwernisse durch starken Bewuchs und Überwuchs sind einzukalkulieren.
Die Beräumung der Rückbauobjekte wird über die Vorposition vergütet und ist hier nicht einzukalkulieren.

Die Vergütung der Entsorgung erfolgt über andere Entsorgungspositionen. Hier wird nur der Aufwand für Sammeln und Separierung abgefragt.

Fachgerechtes Separieren und Verpacken der Abfälle (inkl. Big-Bags) und Bereitstellung der Abfälle zur Entsorgung.

Gefährliche Abfälle und nässeempflindliche Abfälle sind vor Niederschlägen zu schützen (Abplanen oder Aufbewahren in gedeckelten Containern) und bis zur Entsorgung im Baustellenbereich bereitzustellen.

Die Entsorgung erfolgt über Titel Entsorgung.
Menge: 1,000 PSCH

#### Abschnitt 1.4 Vegetationsarbeiten und Fläche beräumen

**1.4.10 Fläche abräumen Aufwuchs roden**
*** Pauschalposition
Strauch- und Baumbestand sowie sonstiger Aufwuchs bis
zu 0,10 m Stammdurchmesser, 1,00 m über dem Erdboden
gemessen, einschließlich Wurzelwerk roden.
Wurzelstöcke anderweitig gefällter Bäume bis zu 0,10 m
Durchmesser an der Schnittstelle roden.

Fläche von Astwerk gefällter Bäume, Holzreste, Schlagabraum beräumen. Zusammen ca. 700 m².
Erschwernisse durch Abfallablagerungen sind einzukalkulieren.

Rodung und Absammlung erfolgt in Teilflächen. Durchführung nach Wahl des AN (max. Kleingerät mit Kette) in Abstimmung mit ÖBB/öBÜ.

Wurzelstöcke, und Schlagabraum bei Erfordernis nach Wahl des AN zerkleinern und für die Entsorgung bereitstellen. Die Entsorgung wird gesondert vergütet.
Sonstiges Räumgut sortenrein trennen und bereitstellen. Die Entsorgung wird gesondert vergütet.
Menge: 1,000 PSCH

**1.4.20 Schutzzaun f.Pflanzenbestand herst.*Verl.1,50 m außen Höhe 2,00 m Zaun Verwert. AN**
StL-Nr. 21107002923901
Schutzzaun für Pflanzenbestand, einschließlich der erforderlichen Verstrebungen, zur Verhinderung von
Schäden im Wurzelbereich vor Beginn der Bauarbeiten
herstellen und während der Bauzeit vor- und unterhalten.
Schutzzaun 'um Einzelbäume und Baumgruppen an südlicher Grenze der Vorhabenfläche.'

Verlauf 1,50 m außerhalb der Kronentraufe.
Zaunhöhe = 2,00 m.
Zaun 'mind. Bauzaun-Elemente oder höherwertig nach Vorgaben der R SBB (2023); Standfestigkeit muss gewährleistet sein.'

Schutzzaun nach Beendigung der Bauarbeiten abbauen und
nach Wahl des AN verwerten.
Menge: 50,000 m
DIN276-4_09: 211

**1.4.30 Stammschutz herstellen St.-DU 20-40 cm*Höhe 2 m Polsterung*Brettdicke 20 mm**
StL-Nr. 242070602111
Stammschutz aus Holzverschalung mit Polsterung
gegen mechanische Schäden herstellen und bis zum
Abschluss der Arbeiten unterhalten.
Stamm-DU über 20 bis 40 cm.
Mindesthöhe 2 m.
Art der Polsterung Kunststoffdränrohre DU 10 cm.
Mindestdicke der Bretter 20 mm.
Menge: 2,000 St

**1.4.40 Stammschutz herstellen St.-DU 40-60 cm*Höhe 2 m Polsterung*Brettdicke 20 mm**
StL-Nr. 242070603111
Stammschutz aus Holzverschalung mit Polsterung
gegen mechanische Schäden herstellen und bis zum
Abschluss der Arbeiten unterhalten.
Stamm-DU über 40 bis 60 cm.
Mindesthöhe 2 m.
Art der Polsterung Kunststoffdränrohre DU 10 cm.
Mindestdicke der Bretter 20 mm.
Menge: 8,000 St

**1.4.50 Stammschutz herstellen*Höhe 2 m Polsterung*Brettdicke 20 mm**
StL-Nr. 242070609111
Stammschutz aus Holzverschalung mit Polsterung
gegen mechanische Schäden herstellen und bis zum
Abschluss der Arbeiten unterhalten.
Stamm-DU 'über 110 cm bis 130 cm.'

Mindesthöhe 2 m.
Art der Polsterung Kunststoffdränrohre DU 10 cm.
Mindestdicke der Bretter 20 mm.
Menge: 1,000 St

**1.4.60 Stammschutz abbauen*Höhe 2 m Polsterung*Brettdicke**
StL-Nr. 24207065911199
Stammschutz aus Holzverschalung mit Polsterung
Abbauen.
Stamm-DU 'gemäß Vorpositionen von über 20 cm bis 130 cm'

Schutzhöhe 2 m.
Art der Polsterung Kunststoffdränrohre DU 10 cm.
Dicke der Bretter 20 mm.
Abgebautes Material 'Verwertung nach Wahl des AN.'
Menge: 11,000 St

**1.4.70 Bäume fällen ohne Roden DU über 0,3-0,5 m**
StL-Nr. 241060302099
Bäume fällen, höchstens 0,25 m über dem Erdboden
absägen. Gemessen wird der Durchmesser 1,00 m über dem
Erdboden. Wurzelstöcke roden bzw. ausfräsen wird gesondert vergütet.
Durchmesser über 0,30 bis 0,50 m.
Bäume 'Stamm einer Vogelkirsche'

Schlagabraum 'nach Wahl des AN verwerten; bei Erfordernis zerkleinern. Entsorgung wird gesondert vergütet.'
Menge: 1,000 St

**1.4.80 Bäume fällen ohne Roden DU über 0,5-0,75m**
StL-Nr. 241060303099
Bäume fällen, höchstens 0,25 m über dem Erdboden
absägen. Gemessen wird der Durchmesser 1,00 m über dem
Erdboden. Wurzelstöcke roden bzw. ausfräsen wird gesondert vergütet.
Durchmesser über 0,50 bis 0,75 m.
Bäume 'Fichte'

Schlagabraum 'nach Wahl des AN verwerten; bei Erfordernis zerkleinern. Entsorgung wird gesondert vergütet.'
Menge: 1,000 St

**1.4.90 Astrückschnitte**
Astrückschnitte nach ZTV Baumpflege glatt durchführen einschl. aller notwendigen Gerätschaften und Nebenleistungen.

Rückschnitte bis max. 3,0 m über GOK.
Durchführung: Vor Rückbau, vor Abtransport Wohnwagen, vor Herstellung westlicher Zuwegung.

Die Rückschnitte sind von einem Fachunternehmen auszuführen.
Die Ausführung ist der öBÜ mind. 3 Werktage im Voraus anzukündigen. Die Rückschnitte werden durch eine ökologische Baubegleitung (ÖBB) kontrolliert und dokumentiert.

Schlagabraum für die Entsorgung bereitstellen (bei Erfordernis nach Wahl des AN zerkleinern). Die Entsorgung wird gesondert vergütet.
Menge: 21,000 Stk

**1.4.100 Baggermatratzen liefern, auslegen, umverlegen, räumen**
Liefern, auslegen, umverlegen und räumen von mehrfachverwendbaren Kunststoff-Baggermatten zur Verringerung des Kontaktenflächendrucks in Wurzelbereichen von Bäumen (Kronentraufe + 1,5 m).

Zu schützende Flächen ca. 180 m²; Umverlegen in Teilbereichen möglich, sodass nicht insgesamt 180 m² auszulegen sind.
Auslegebereiche: Fahrbereiche innerhalb der Wurzelschutzbereiche (Kronentraufe + 1,5 m).

Verlegung vor Kleingeräteeinsatz unter Begleitung der Ökologischen Baubegleitung.

Beschädigte Matten sind umgehend zu ersetzen.

Abrechnung erfolgt nach gesamter Auslegefläche.
Menge: 180,000 m²

#### Abschnitt 1.5 Rückbau

*Hinweis: Vorbemerkungen zum Rückbau*
Vorbemerkungen zum Rückbau

Der AN hat nach Abfallarten getrennte Haufwerke anzulegen oder Big-Bag/Container zu befüllen, zu beschildern und bereitzustellen / vorzuhalten. Die Beprobungen und labortechnischen Untersuchungen erfolgen durch den AN.  Die Lagerorte der angelegten Haufwerke/ Container sind durch den AN aufgrund der Platzverhältnisse sorgfältig zu wählen. Diesbzgl. Behinderungsanzeigen sind unwirksam,

Gefährliche Abfälle sind vor Niederschlägen geschützt bis zur Entsorgung im Baustellenbereich bereitzustellen (Abplanen oder Aufbewahren in gedeckelten Containern oder Big Bags). Beim Umgang mit gefährlichen Abfällen handelt es sich
um Arbeiten im kontaminierten Bereich gemäß DGUV-Regel
101-004 (BGR 128). Asbesthaltige Bauteile und Haufwerke sind unter der Beachtung der TRGS 519 zu laden und zu  Transportieren. Der AN hat die im A&S-Plan fixierten Festlegungen umzusetzen und zu befolgen.

Es ist durch den AN eine durchgehend zu aktualisierende Liste zu führen in der alle Haufwerke/ Container mit folgenden Informationen gelistet sind:
- HW-Nr. / Container-Nr.
- Abfallart (gef./ nicht gef.) ASN
- Kubatur in m³
- ggf. Ergebnisse Analytik
- Freigabe zur Entsorgung durch öBÜ (Ja/Nein; Datum)
- Datum Abtransport/Entsorgung
- Tonnage
- Angabe der Wiegenote

**1.5.10 Bestandszaun inkl. Tor zurückbauen**
*** Pauschalposition
Rückbau in Teilstücken des gesamten Bestandszauns inkl. Tor an der östlichen Grundstücksgrenze ohne Zaunfundamente nach Wahl des AN. Der Bestandszaun besteht i.d.R. aus Maschendrahtzaun; Höhe ca. 1,50 m.
In Summe ca 85 Meter.

In Teilen wurde Stacheldraht gespannt (max. 20 lfm).
In Teilen ist in den Boden Asbestzement eingesetzt (max. 50 lfm).
In Teilen wurde Sichtschutz aus Holz oder Blech angebracht (max. 20 lfm)

Das Asbestzement ist vor dem Zaunrückbau zerstörungsfrei unter den Vorgaben des A+S-Plans sowie der TRGS 519 händisch aufzunehmen und in BigBags für die Entsorgung bereitzustellen.

Der Zaunrückbau kann selektiv mit fortschreitendem Baufortschritt erfolgen.
Nach erfolgten Zaunrückbau ist der Bereich durch Bauzaunelemente einzufrieden bzw. zu sichern.

Die Abfälle sind sortenrein zu trennen und bereitzustellen. Die Entsorgung wird gesondert vergütet.
Menge: 1,000 PSCH

**1.5.20 Rückbau Pavillon**
*** Pauschalposition
Anlage Pavillon in Leichtbauweise (3 x 3 x 3 m; 27 m³);
Vgl. Leistungsbeschreibung
Anlage aus Holz, Plexiglas, Blechen
Abbruch bis OK Bodenplatte

Abbruchgut bei Erfordernis zerkleinern, nach Abfallarten separieren und für die Entsorgung bereitstellen. Die Entsorgung wird gesondert vergütet.
Menge: 1,000 PSCH

**1.5.30 Rückbau Kleine Laube**
*** Pauschalposition
Bauliche Anlage abbrechen. Anlage nach Unterlagen des AG.
Anlage Kleine Laube (ca. 8 x 6 x 2 m; ca. 96 m³); vgl. Leistungsbeschreibung
Anlage aus verputztem Mauerwerk sowie Holzanbau mit Maschendraht. Abbruch bis Oberkante Bodenplatte
Versorgungsleitungen trennen und fachgerecht verschließen.

Vor dem Rückbau der Kleinen Laube ist das Wellasbestdach gem. Vorgaben der TRGS 519 rückzubauen.
- Gebäudehöhe ca. 2 m
Das Wellasbest ist in BigBags zu verpacken.

Abbruchgut bei Erfordernis zerkleinern, nach Abfallarten separieren und für die Entsorgung bereitstellen. Die Entsorgung wird gesondert vergütet.
Menge: 1,000 PSCH

**1.5.40 Rückbau Anbau an große Laube**
*** Pauschalposition
Bauliche Anlage abbrechen. Anlage nach Unterlagen des AG.
Holzanbau Große Laube  (ca. 2 x 4 x 2 m; ca. 16 m³) vgl. Leistungsbeschreibung
Anlage aus Holz und Maschendraht
Abbruch bis OK Bodenplatte

Abbruchgut bei Erfordernis zerkleinern, nach Abfallarten separieren und für die Entsorgung bereitstellen. Die Entsorgung wird gesondert vergütet.
Menge: 1,000 PSCH

#### Abschnitt 1.6 Beräumung und Entsorgung

*Hinweis: Vorbemerkungen zur Beräumung und Entsorgung*
Vorbemerkungen zur Beräumung und Entsorgung

Die Kosten für die Containergestellung, Transportkosten, Deponiegebühren, Wiege- und Annahmegebühren der Entsorgungsanlagen, SBB-Gebühren für die Entsorgung, SBB- und Anlagengebühren zur Bearbeitung von ESN, die Übernahme- und Begleitscheinerstellung und -bearbeitung, Kosten aus dem elektronischen Nachweisverfahren, Transportkosten inkl. Maut, das Wiegen oder die regelmäßige Reinigung der Transportfahrzeuge sind in allen Entsorgungspositionen mit einzukalkulieren, auch wenn dies in den einzelnen Positionen nicht noch einmal ausdrücklich erwähnt wird.

Zur Wahrung der öffentlichen Sicherheit und Ordnung innerhalb der Ortschaft sind An- und Abtransporte nur werktags zwischen 7:00 Uhr und 20:00 Uhr, zulässig. Gefährliche Abfälle sind in Fahrzeugen oder Containern mit Plane/Deckel oder/und in Big-Bags zu transportieren. Dies ist bei der Kalkulation der Positionen entsprechend einzukalkulieren.

Beim Umgang mit gefährlichen Abfällen handelt es sich
um Arbeiten im kontaminierten Bereich gemäß DGUV-Regel
101-004 (BGR 128). Der AN hat die im A&S-Plan fixierten Festlegungen umzusetzen und zu befolgen.

Gefährliche Abfälle sind vor Niederschlägen geschützt
(Abplanen oder Aufbewahren in gedeckelten Containern)
bis zur Entsorgung im Baustellenbereich bereitzustellen.

**1.6.10 Erstellung Wochenmeldung**
*** Pauschalposition
Der AN hat der Bauüberwachung (BÜ) und dem Auftraggeber jeden Freitag, bis 11:00 Uhr, eine wöchentliche Vorschau (Wochenmeldung) über alle beabsichtigten Abfuhren und Entsorgungsvorgänge der nächsten Woche vorzulegen.
Menge: 1,000 PSCH

**1.6.20 Erstellung Abfallregister**
*** Pauschalposition
Auf der Baustelle ist täglich eine digitale Liste mit den stattgefundenen Transporten unter Auflistung des Datums mit Uhrzeit der Abfuhr, Abfallart und Nummer nach AVV, Bauteil/HaufwerksNr., Name des Transporteurs, Transportnummer, Name des Entsorgers, Entsorgernummer, ESN/SEN Nummer, der Nummer des Begleitscheins/Übernahmescheins/Lieferscheins, geladene Menge in m³, zu führen. Die kumulativ zu führende Liste ist wöchentlich (jeweils zum Montag der Folgewoche) als Kopie der BÜ und dem AG zu übergeben.

In die Liste sind die Massen in Tonnen und die  Wiegescheinnummer durch den AN mindestens wöchentlich einzupflegen.
Menge: 1,000 PSCH

**1.6.30 Erstellung Begleitschein / Übernahmeschein**
*** Pauschalposition
Erstellung und Mitwirkung an Erstellung von Begleitscheinen/ Übernahmescheinen/Lieferscheinen im eANV und/oder Papierausdruck.
Anzahl: 50 Stk

Inklusive Einholung aller erforderlicher Signaturen.

Die Transportpapiere werden dem AG und der öBÜ im eANV vorgelegt und freigegeben. Übergabe der Scheine auf der Baustelle an die LKW-Fahrer. Ablage der Rückläufer von den Entsorgungsanlagen.

Inklusive aller Gebühren.
Menge: 1,000 PSCH

**1.6.40 gemischter Bauschutt, AVV 17 01 07, RC-1**
Anfallort: Räumung Gelände und Objekte, Rückbau Objekte
Abfallart: Bauschutt mit bis zu 5 Vol.-% Fremdbestandteilen
Material mit Einhaltung der chemischen Parameter für RC-1, nach Spalte 3, Tabelle 1, Anlage 1 der Ersatzbaustoffverordnung.

Abfallschlüssel nach AVV-Nr. 17 01 07
Gemische aus oder getrennte Fraktionen von Beton, Ziegeln, Fliesen und Keramik

Abfälle aufnehmen und auf Transportfahrzeuge laden und einer Entsorgung zuführen inkl. Transport zur Entsorgungsanlage.

Inklusive Transport des Abfalls innerhalb der Baustelle.

Größe und Art der Container in Abstimmung mit der Entsorgungsstelle bzw. nach Wahl des AN.

Abrechnung auf Grundlage der Wiegescheine einer geeichten Waage auf Nachweis mit Transportdokumenten.
Menge: 50,000 t

**1.6.50 Zulage AVV 17 01 07, RC-2**
Zulage zur Vorposition, wenn Material als RC-2 statt RC-1 eingestuft wird. Zu Verpreisen sind nur die Mehrkosten.
Menge: 25,000 t

**1.6.60 Zulage AVV 17 01 07, RC-3**
Zulage zur Vorposition, wenn Material als RC-3 statt RC-1 eingestuft wird. Zu Verpreisen sind nur die Mehrkosten.
Menge: 25,000 t

**1.6.70 Probenahme und Deklarationsanalytik mineralischer Abfälle**
Probenahme und Deklarationsanalytik gem. abfallrechtlicher Vorgaben von mineralischen Abfällen durch ein akkreditiertes Labor nach DIN EN ISO 17025 einschl. aller Nebenleistungen.

1 St Deklarationsanalytik beinhaltet die Entnahme und labortechnische Analytik von 2 Mischproben!

Analytikumfang:
- EBV Anlage 1 Tab. 1 Umfang RC
- Zusatzparameter Vollzugshinweise Berlin-Brandenburg (Mindestumfang)

Auswertung nach EBV und Vollzugshinweisen.

Die Prüfberichte einschl. Probenahmeprotokoll sind der öBÜ und dem AG digital zu übermitteln.
Menge: 1,000 St

**1.6.80 Biologische Abfälle, AVV 20 02 01**
Anfallort: Biologische Abfälle aus Rodungs- und Fällmaßnahmen
Abfallart: Biologische Abfälle

Abfallschlüssel nach AVV-Nr.: 20 02 01
Biologisch abbaubare Bioabfälle

Größe und Art der Container in Abstimmung mit der Entsorgungsstelle bzw. nach Wahl des AN.

Abfall aufnehmen, auf Transportfahrzeuge laden und einer Entsorgung zuführen inkl. Transport zur Entsorgungsanlage.

Inklusive Transport des Abfalls innerhalb der Baustelle.

Abrechnung auf Grundlage der Wiegescheine einer geeichten Waage auf Nachweis mit Transportdokumenten.
Menge: 20,000 t

**1.6.90 Altreifen, AVV 16 01 03**
Anfallort: Gelände und Gebäude
Abfallart: Altreifen

Abfallschlüssel nach AVV-Nr.: 16 01 03
Altreifen

Größe und Art der Entsorgungscontainer in Abstimmung mit der Entsorgungsstelle bzw. nach Wahl des AN.

Abfälle aufnehmen und auf Transportfahrzeuge laden und einer Entsorgung zuführen inkl. Transport zur Entsorgungsanlage.

Inklusive Transport des Abfalls innerhalb der Baustelle.

Abrechnung je Stück auf Nachweis.
Vorlage Verwertungsnachweis
Menge: 4,000 Stk

**1.6.100 Kunststoffe, AVV 20 01 39**
Anfallort: Gelände und Gebäude
Abfallart: Kunststoffe (Bsp. Folien, Planen, Eimer), Kunstoff-/Plastikkisten

Abfallschlüssel nach AVV 20 01 39
Kunststoffe

Größe und Art der Container in Abstimmung mit der Entsorgungsstelle bzw. nach Wahl des AN.

Aufnehmen und auf Transportfahrzeuge laden und der Entsorgung zuführen inkl. Transport zur Entsorgungsanlage.

Inklusive Transport des Abfalls innerhalb der Baustelle.

Abrechnung auf Grundlage der Wiegescheine einer geeichten Waage auf Nachweis mit Transportdokumenten.
Menge: 5,000 t

**1.6.110 Asbestzement, AVV 17 06 05***
Anfallort: Kleine Laube (Dach), Zäune/ Einfriedung, Gelände
Abfallart: Asbestzement

Abfallschlüssel nach AVV-Nr.: 17 06 05*
Asbesthaltige Baustoffe

Größe und Art der Container in Abstimmung mit der Entsorgungsstelle bzw. nach Wahl des AN.

Abfälle verpacken, aufnehmen und auf Transportfahrzeuge laden und einer Entsorgung zuführen inkl. Transport zur Entsorgungsanlage.

Inklusive Transport des Abfalls innerhalb der Baustelle.

Abrechnung auf Grundlage der Wiegescheine einer
geeichten Waage auf Nachweis mittels Begleitschein im elektronischen Nachweisverfahren. Inkl. aller Gebühren.
Menge: 0,500 t

**1.6.120 Leuchtstoffröhren, AVV 20 01 21***
*** Pauschalposition
Anfallort: Gebäude
Abfallart: ca. 20 Leuchtstoffröhren

Abfallschlüssel nach AVV-Nr.: 20 01 21*
Leuchtstoffröhren und andere quecksilberhaltige Abfälle

Größe und Art der Container in Abstimmung mit der Entsorgungsstelle bzw. nach Wahl des AN.

Abfall verpacken, aufnehmen, auf Transportfahrzeuge laden und einer Entsorgung zuführen inkl. Transport zur Entsorgungsanlage.

Inklusive Transport des Abfalls innerhalb der Baustelle.

Abrechnung nach Aufmaß / auf Nachweis.
Menge: 1,000 PSCH

**1.6.130 Altholz A IV, AVV 17 02 04***
Anfallort: Gelände und Rückbau Gebäude
Abfallart: Altholz A IV

Abfallschlüssel nach AVV-Nr.: 17 02 04*
Altholz Klasse A IV
Glas, Kunststoff und Holz, die gefährliche Stoffe enthalten oder durch gefährliche Stoffe verunreinigt sind

Größe und Art der Container in Abstimmung mit der Entsorgungsstelle bzw. nach Wahl des AN.

Abfälle aufnehmen und auf Transportfahrzeuge laden und einer Entsorgung zuführen inkl. Transport zur Entsorgungsanlage.

Inklusive Transport des Abfalls innerhalb der Baustelle.

Abrechnung auf Grundlage der Wiegescheine einer
geeichten Waage auf Nachweis mittels Begleitschein im elektronischen Nachweisverfahren. Inkl. aller Gebühren.
Menge: 7,000 t

**1.6.140 gebrauchte elektrische Geräte, AVV 20 01 36**
Anfallort: Gelände, Anhänger und Gebäude
Abfallart: unterschiedliche elektrische Geräte

Abfallschlüssel nach AVV-Nr.: 20 01 36
Gebrauchte elektrische und elektronische Geräte mit Ausnahme derjenigen, die unter 20 01 21, 20 01 23 und 20 01 35 fallen

Größe und Art der Container in Abstimmung mit der Entsorgungsstelle bzw. nach Wahl des AN.

Abfälle aufnehmen und auf Transportfahrzeuge laden und einer Entsorgung zuführen inkl. Transport zur Entsorgungsanlage.

Inklusive Transport des Abfalls innerhalb der Baustelle.

Abrechnung auf Grundlage der Wiegescheine einer geeichten Waage auf Nachweis mit Transportdokumenten.
Menge: 2,000 t

**1.6.150 Wohnwagen, AVV 16 01 04***
*** Pauschalposition
*** Bedarfsposition mit GB
Anfallort: Gelände
Abfallart: Wohnwagen, nicht rollfähig (beräumt)

Abfallschlüssel nach AVV 16 01 04*
Altfahrzeug

Wohnwagen als Ganzes laden und nach Vorgaben des Verwerters verwerten/ entsorgen. Nach Wahl des AN kann das Objekt auch Vor Ort zerlegt werden und die Einzelfraktionen einer Entsorgung zugeführt werden.
Abrechnung auf Nachweis mit Transportdokumenten.
Menge: 1,000 PSCH

**1.6.160 Anhänger AVV 16 01 04***
*** Pauschalposition
*** Bedarfsposition mit GB
Anfallort: Gelände
Abfallart: Anhänger, nicht rollfähig (beräumt)

Abfallschlüssel nach AVV 16 01 04*
Altfahrzeug

Anhänger als Ganzes laden und nach Vorgaben des Verwerters verwerten/ entsorgen. Nach Wahl des AN kann das Objekt auch Vor Ort zerlegt werden und die Einzelfraktionen einer Entsorgung zugeführt werden.
Abrechnung auf Nachweis mit Transportdokumenten.
Menge: 1,000 PSCH

**1.6.170 Sperrmüll 20 03 07**
Anfallort: Gelände und Gebäude
Abfallart: Möbel, Teppiche, etc.

Abfallschlüssel nach AVV-Nr. 20 03 07

Abfälle aufnehmen und auf Transportfahrzeuge laden und einer Entsorgung zuführen inkl. Transport zur Entsorgungsanlage.

Inklusive Transport des Abfalls innerhalb der Baustelle.

Größe und Art der Container in Abstimmung mit der Entsorgungsstelle bzw. nach Wahl des AN.

Abrechnung auf Grundlage der Wiegescheine einer geeichten Waage auf Nachweis mit Transportdokumenten.
Menge: 30,000 t

**1.6.180 Gemischte Siedlungsabfälle AVV 20 03 01**
Anfallort: Gelände und Gebäude
Abfallart: Restmüll und Hausmüllähnliche Gewerbeabfälle, nicht recycelbare Alltagsgegenstände.

Abfallschlüssel nach AVV-Nr. 20 03 01

Abfälle aufnehmen und auf Transportfahrzeuge laden und einer Entsorgung zuführen inkl. Transport zur Entsorgungsanlage.

Inklusive Transport des Abfalls innerhalb der Baustelle.

Größe und Art der Container in Abstimmung mit der Entsorgungsstelle bzw. nach Wahl des AN.

Abrechnung auf Grundlage der Wiegescheine einer geeichten Waage auf Nachweis mit Transportdokumenten.
Menge: 5,000 t

**1.6.190 Altholz aus Haushalten AVV 20 01 38**
Anfallort: Gelände, Anhänger und Gebäude
Abfallart: unterschiedliche elektrische Geräte

Abfallschlüssel nach AVV-Nr.: 20 01 36
Gebrauchte elektrische und elektronische Geräte mit Ausnahme derjenigen, die unter 20 01 21, 20 01 23 und 20 01 35 fallen

Größe und Art der Container in Abstimmung mit der Entsorgungsstelle bzw. nach Wahl des AN.

Abfälle aufnehmen und auf Transportfahrzeuge laden und einer Entsorgung zuführen inkl. Transport zur Entsorgungsanlage.

Inklusive Transport des Abfalls innerhalb der Baustelle.

Abrechnung auf Grundlage der Wiegescheine einer geeichten Waage auf Nachweis mit Transportdokumenten.
Menge: 5,000 t

**1.6.200 Eisen und Stahl aufnehmen und entsorge AVV 20 01 40**
Anfallort: Gelände und Gebäude
Abfallart: Gemischte Metalle

Abfallschlüssel nach AVV-Nr.: 20 01 40/17 04 07
Gemischte Metalle

Größe und Art der Container in Abstimmung mit der Entsorgungsstelle bzw. nach Wahl des AN.

Inklusive Transport des Abfalls innerhalb der Baustelle.

Abrechnung auf Grundlage der Wiegescheine einer geeichten Waage auf Nachweis mit Transportdokumenten.
Menge: 2,000 t

**1.6.210 gebrauchte elektrische Geräte aufnehmen und entsorgen, AVV 20 01 36**
Anfallort: Räumung Gelände und Objekte
Abfallart: unterschiedliche elektrische Geräte(Weißware)

Abfallschlüssel nach AVV-Nr.: 20 01 36
Gebrauchte elektrische und elektronische Geräte mit Ausnahme derjenigen, die unter 20 01 21, 20 01 23 und 20 01 35 fallen

Größe und Art der Container in Abstimmung mit der Entsorgungsstelle bzw. nach Wahl des AN.

Abfälle aufnehmen und auf Transportfahrzeuge laden und einer Entsorgung zuführen inkl. Transport zur Entsorgungsanlage.

Inklusive Transport des Abfalls innerhalb der Baustelle.

Abrechnung auf Grundlage der Wiegescheine einer geeichten Waage auf Nachweis mit Transportdokumenten.
Menge: 10,000 Stk

**1.6.220 Kleinmengen verschiedene separierte gefährliche Abfälle aufnehmen und entsorgen**
*** Pauschalposition
Sammelposition weitere gefährliche Abfälle aufnehmen und Entsorgen. Aus Räumung Gelände und Objekte, Rückbau Objekte.
Abfälle in Kleinmengen, die nicht in den Vorpositionen erfasst sind. Kleinmengen von gefährlichen Abfällen wie Farben, Lacke, Lösemitteln, Treibstoffen, Öle, Gefüllte Gebinde und Behältnisse, Styropor, Schaumstoff, teerhaltige Dachpappen, Akkus und Batterien, KMF und Feuerlöscher. Zusammen maximal 150 kg. Neben den Transport- und Entsorgungskosten sind hier auch alle Gebühren sowie die Kosten für Verpackung wie Schadstoffbehälter / Schadstoffboxen (ASF/ASP-Behälter)
einzurechnen. Insgesamt ist von ca. 20 verschiedenen Abfallschlüsseln auszugehen.

Abfall aufnehmen, verpacken, auf Transportfahrzeuge laden und einer Entsorgung zuführen inkl. Transport zur Entsorgungsanlage.

Inklusive Transport des Abfalls innerhalb der Baustelle.

Abrechnung auf Grundlage der Wiegescheine einer geeichten Waage auf Nachweis im Übernahmescheinverfahren.
Menge: 1,000 PSCH

**1.6.230 Kleinmengen verschiedene separierte nicht gefährliche Abfälle aufnehmen und entsorgen**
*** Pauschalposition
Sammelposition weitere nicht gefährliche Abfälle aufnehmen und Entsorgen. Aus Räumung Gelände und Objekte, Rückbau Objekte.
Abfälle in Keinmengen, die nicht in den Vorpositionen erfasst sind. Kleinmengen von nicht gefährlichen Abfällen wie Farben, Lacke, Lösemitteln, Gefüllte Gebinde und Behältnisse, Styropor, Schaumstoff, teerfreie Dachpappen, Akkus und Batterien. Zusammen maximal 500 kg. Neben den Transport- und Entsorgungskosten sind hier auch alle Gebühren sowie die Kosten für Verpackung wie Schadstoffbehälter / Schadstoffboxen (ASF/ASP-Behälter)
einzurechnen. Insgesamt ist von ca. 10 verschiedenen Abfallschlüsseln auszugehen.

Abfall aufnehmen, vperacken, auf Transportfahrzeuge laden und einer Entsorgung zuführen inkl. Transport zur Entsorgungsanlage.

Inklusive Transport des Abfalls innerhalb der Baustelle.

Abrechnung auf Grundlage der Wiegescheine einer geeichten Waage auf Nachweis im Übernahmescheinverfahren.
Menge: 1,000 PSCH

#### Abschnitt 1.7 Regieleistungen

*Hinweis: Vorbemerkung*
Im Folgenden werden u.a. Verrechnungssätze für den Einsatz von Personal und Baumaschinen abgefragt. Die Vergütung von den aufgeführten Leistungen bedarf der vorherigen Freigabe durch den AG bzw. seinen Vertreter und ist über Regiestundennachweise zu belegen.

**1.7.10 Regiearbeiten durch Vorarbeiter**
*** Bedarfsposition mit GB
Regiearbeiten durch Vorarbeiter.

Der Verrechnungssatz umfasst sämtliche Aufwendungen, insbesondere den tatsächlichen Lohn einschließlich vermögenswirksamer Leistungen, Zuschläge für Gemeinkosten (Sozialkassenbeiträge) sowie Lohn- bzw. Lohnnebenkosten und sämtliche Zuschläge für Überstunden, etc.. Zuschläge für Nacht, Sonntags- und Feiertagsarbeit werden gesondert vergütet.

Vergütet werden die angefangenen Stunden zwischen Einsatzbeginn und -ende, jedoch ohne durch den AN zu verantwortende Wartezeiten.
Menge: 8,000 h

**1.7.20 Regiearbeiten durch Facharbeiter**
*** Bedarfsposition mit GB
wie Position 01.07.10., aber Regiearbeiten durch Facharbeiter.
Menge: 8,000 h

**1.7.30 Regiearbeiten durch Bauhelfer**
*** Bedarfsposition mit GB
wie Position 01.07.10., aber Regiearbeiten durch Bauhelfer.
Menge: 8,000 h

**1.7.40 Verrechnungssätze für bemannte Arbeitsgeräte**
*** Bedarfsposition mit GB
Verrechnungssätze für bemannte Arbeitsgeräte Regiearbeiten mit Baugeräten (z.B. Bagger, Radlader, LKW).

Der Verrechnungssatz gilt für jedes auf der Baustelle durch den
AN vorgesehene, weil für die Ausführung notwendige, bemannte Baugerät. Außerplanmäßige Baugeräte werden gesondert vergütet.

Der Verrechnungssatz umfasst sämtliche Aufwendungen für den Einsatz insbesondere Gerätevorhalte- und Betriebsstoffkosten, Wartungskosten sowie sämtliche Zuschläge.

Der Verrechnungssatz gilt für das zum Zeitpunkt des Abrufes
einsatzbereit auf der Baustelle befindliche Arbeitsgerät.

Vergütet werden die angefangenen Stunden zwischen Einsatzbeginn und -ende, jedoch ohne Reparatur- und Wartungszeiten.
Menge: 40,000 h

**1.7.50 Verrechnungssätze für Kleingeräte**
*** Bedarfsposition mit GB
Der Verrechnungssatz gilt für jedes auf der Baustelle durch den AN vorgesehene Kleingerät wie Vibrostampfer, Flächenrüttler, Schneid- und Schweißgerät, Dampfstrahlgerät, etc., Außerplanmäßige Kleingeräte werden gesondert vergütet.

Der Verrechnungssatz umfasst sämtliche Aufwendungen für den Einsatz insbesondere Gerätevorhalte- und Betriebsstoffkosten, Wartungskosten sowie sämtliche Zuschläge.

Der Verrechnungssatz gilt für das zum Zeitpunkt des Abrufes einsatzbereit auf der Baustelle befindliche Arbeitsgerät.

Vergütet werden die angefangenen Stunden zwischen Einsatzbeginn und -ende, jedoch ohne Reparatur- und Wartungszeiten.
Menge: 8,000 h
